# Válvula mezcladora profesional a pedal de suelo de Genebre. 1/2" - De Genebre

- Propiedad del archivo: CONSTRUNARIO
- Formato: FIEBDC-3/2012
- Programa: Construnario Versión 3.51
- Fecha de los precios: 11/11/2024
- Divisa: EUR

**GEN1342 04** u Válvula mezcladora profesional a pedal de suelo de Genebre. 1/2" - De Genebre
Precio: 239.39
Válvula mezcladora profesional a pedal de suelo. Cuerpo en latón CC754S y pedal y cartucho en latón CW617N, cromados según EN 248. Regulación del caudal instantáneo y la temperatura según la posición de los pedales. Cartuchos compactos extraíbles dotados de filtro de acero inoxidable. Dispositivo anti golpe de ariete. Incluye todos los elementos de fijación. Código EAN: 8428381538196
