# 1355 Pulsador de pie mezclador termostático 1/2" - De Genebre

- Propiedad del archivo: CONSTRUNARIO
- Formato: FIEBDC-3/2012
- Programa: Construnario Versión 3.51
- Fecha de los precios: 02/07/2024
- Divisa: EUR

**GEN1355 04** u 1355 Pulsador de pie mezclador termostático 1/2" - De Genebre
Precio: 236.67
Pulsador de pie mezclador termostático. Instalación empotrada en el suelo. Regulador de caudal, filtro y válvula de retención incorporados. Placa exterior de acero inox 120 x 180 m/m. Código EAN: 8428381011767
