# 1430 Mezclador termostático 3/4" - De Genebre

- Propiedad del archivo: CONSTRUNARIO
- Formato: FIEBDC-3/2012
- Programa: Construnario Versión 3.51
- Fecha de los precios: 02/07/2024
- Divisa: EUR

**GEN1430 05** u 1430 Mezclador termostático 3/4" - De Genebre
Precio: 181.19
Mezclador termostático cuerpo latón. Válvula de retención y filtro inoxidable. Sistema de bloqueo si improvisadamente faltara el suministro de agua fría. Funcionamiento para acumulador y calentador instantáneo. Código EAN: 8428381311805
