# Mezclador termostático de Genebre. 1/2" - De Genebre

- Propiedad del archivo: CONSTRUNARIO
- Formato: FIEBDC-3/2012
- Programa: Construnario Versión 3.51
- Fecha de los precios: 11/11/2024
- Divisa: EUR

**GEN144304** u Mezclador termostático de Genebre. 1/2" - De Genebre
Precio: 440.94
Mezclador termostático de Genebre. 1/2" 1. Cuerpo y conectores realizados en latón DZR CW620N según UNE-EN 12165 2. Sistema de bloqueo de seguridad anti-escaldo según norma EN 1111 3. Temperatura máxima entrada agua caliente 90ºC 4. Mínimo ?T entre entrada y salida 10ºC 5. Temperatura prefijada de fábrica 48ºC 6. Precisión ± 2ºC 7. Campo de regulación 30÷65ºC 8. Presión máxima de trabajo (dinámica) 5 bar 9. Presión máxima estática (estática) 10 bar 10. Presión máxima funcionamiento 10 bar 11. Relación máxima entre las presiones de entrada (H/C o C/H): 2:1 12. Elementos estanqueidad internos EPDM Perox 13. Racores conexión hembra incluidos 14. Se suministra tapón para orificio de retorno 15. Fluido: Agua Valvula mezcladora termostatica para sistemas centralizados Cuerpo en latón UNE-EN 12165 . Partes internas UNE-EN 12164. Muelle de acero inoxidable. Temperatura maxima entrada agua caliente 90ºC. Campo de regulación 30÷65ºC Código EAN: 8434055301720
