# 1443 Mezclador termostático 1 1/2" - De Genebre

- Propiedad del archivo: CONSTRUNARIO
- Formato: FIEBDC-3/2012
- Programa: Construnario Versión 3.51
- Fecha de los precios: 02/07/2024
- Divisa: EUR

**GEN144308** u 1443 Mezclador termostático 1 1/2" - De Genebre
Precio: 1193.83
Valvula mezcladora termostatica para sistemas centralizados Cuerpo en latón UNE-EN 12165 . Partes internas UNE-EN 12164. Muelle de acero inoxidable. Temperatura maxima entrada agua caliente 90ºC. Campo de regulación 30÷65ºC Código EAN: 8434055301768
