# 1446 Mezclador termostático 1/2" - De Genebre

- Propiedad del archivo: CONSTRUNARIO
- Formato: FIEBDC-3/2012
- Programa: Construnario Versión 3.51
- Fecha de los precios: 02/07/2024
- Divisa: EUR

**GEN1446 04** u 1446 Mezclador termostático 1/2" - De Genebre
Precio: 412.09
Mezclador termóstatico sistema termostático para el ahorro de energía. Código EAN: 8428381063445
