# 1447 Cartucho termostático completo 1 1/2" - De Genebre

- Propiedad del archivo: CONSTRUNARIO
- Formato: FIEBDC-3/2012
- Programa: Construnario Versión 3.51
- Fecha de los precios: 02/07/2024
- Divisa: EUR

**GEN1447 08** u 1447 Cartucho termostático completo 1 1/2" - De Genebre
Precio: 618.28
Cartucho termostático completo. Recambio para artículo 1446-1450. 1 1/2". Código EAN: 8428381153153
