# 1447 Cartucho termostático completo 2" - De Genebre

- Propiedad del archivo: CONSTRUNARIO
- Formato: FIEBDC-3/2012
- Programa: Construnario Versión 3.51
- Fecha de los precios: 28/06/2024
- Divisa: EUR

**GEN1447 09** u 1447 Cartucho termostático completo 2" - De Genebre
Precio: 651.33
Cartucho termostático completo. Recambio para artículo 1446-1450. 2". Código EAN: 8428381153160
