# 1610 Sifón botella lavabo extensible 1 1/4" - De Genebre

- Propiedad del archivo: CONSTRUNARIO
- Formato: FIEBDC-3/2012
- Programa: Construnario Versión 3.51
- Fecha de los precios: 02/07/2024
- Divisa: EUR

**GEN1610 07** u 1610 Sifón botella lavabo extensible 1 1/4" - De Genebre
Precio: 22.97
Sifón botella lavabo extensible. Latón une-en 12165. Cabezal telescópico. Exterior cromado 12/0.25. Longitud tubo 25 cm. 1 1/4". Código EAN: 8428381312390
