# 1622 Sifón botella lavabo y bidé 1 1/4" - De Genebre

- Propiedad del archivo: CONSTRUNARIO
- Formato: FIEBDC-3/2012
- Programa: Construnario Versión 3.51
- Fecha de los precios: 02/07/2024
- Divisa: EUR

**GEN1622 07** u 1622 Sifón botella lavabo y bidé 1 1/4" - De Genebre
Precio: 59.76
Sifón botella para lavabo y bidé 1 1/4". Construcción en latón cromado según une-en 12165. rosca gas 1 1/4" según iso 228/1. Código EAN: 8428381473985
