# GENEBRE 1623 Rebosadero latón visto 1 1/4" - De Genebre

- Propiedad del archivo: CONSTRUNARIO
- Formato: FIEBDC-3/2012
- Programa: Construnario Versión 3.51
- Fecha de los precios: 02/07/2024
- Divisa: EUR

**GEN1623 07** u GENEBRE 1623 Rebosadero latón visto 1 1/4" - De Genebre
Precio: 36.06
GENEBRE 1623 Rebosadero latón visto 1 1/4" Código EAN: 8428381191285
