# Tubo alargo horizontal sifón de Genebre. 1 1/4'' - De Genebre

- Propiedad del archivo: CONSTRUNARIO
- Formato: FIEBDC-3/2012
- Programa: Construnario Versión 3.51
- Fecha de los precios: 15/11/2024
- Divisa: EUR

**GEN1640 07** u Tubo alargo horizontal sifón de Genebre. 1 1/4'' - De Genebre
Precio: 9.81
Tubo alargo horizontal sifón de Genebre. 1 1/4'' 1) Tubo realizado en latón según EN 1982. 2) Cromado según EN 248 Tubo prolongador horizontal de sifón diseñado para solucionar problemas en el montaje, ganando distancia en profundidad para instalaciones que sea necesario. Accesorio para tubo 1 ¼” fabricado en latón CW617N cromado según EN 248. Compatible con todos los sifones de nuestro catálogo Código EAN: 8428381041351
