# Rociador doble función cascada/lluvia, serie Kenjo de Genebre - De Genebre

- Propiedad del archivo: CONSTRUNARIO
- Formato: FIEBDC-3/2012
- Programa: Construnario Versión 3.51
- Fecha de los precios: 21/11/2024
- Divisa: EUR

**GEN1643 45** u Rociador doble función cascada/lluvia, serie Kenjo de Genebre - De Genebre
Precio: 1056.46
Rociador doble función cascada/lluvia, serie Kenjo de Genebre 1) Cuerpo y placa realizados en latón según UNE-EN 1982. 2) Cuerpo empotrado realizado en latón según UNE-EN 1982. 3) Cuerpo principal realizado en ABS. 4) Conexiones G ½”. 5) Doble función ducha / cascada. 6) Salida ducha dotada de jets anticalcáreos. 7) Cromado según EN 248. 8) Presión máx. recomendada: 3 bar. 9) Temp. máx. recomendada: 60 °C. Rociador doble función cascada-lluvia Serie Kenjo. Código EAN: 8428381570493
