# Manguito para desagüe de sifón, referencia 1644 50 40 de Genebre. Ø40 mm - De Genebre

- Propiedad del archivo: CONSTRUNARIO
- Formato: FIEBDC-3/2012
- Programa: Construnario Versión 3.51
- Fecha de los precios: 02/07/2024
- Divisa: EUR

**GEN1644 50 40** u Manguito para desagüe de sifón, referencia 1644 50 40 de Genebre. Ø40 mm - De Genebre
Precio: 0.88
Manguito para desagüe de sifón. Fabricado en NBR. Para ser usado con tubos de diámetro externo 32 o 40mm. Código EAN: 8428381286028
