# 1660 Ducha con rótula "APOLO" 1/2" - De Genebre

- Propiedad del archivo: CONSTRUNARIO
- Formato: FIEBDC-3/2012
- Programa: Construnario Versión 3.51
- Fecha de los precios: 02/07/2024
- Divisa: EUR

**GEN1660 04** u 1660 Ducha con rótula "APOLO" 1/2" - De Genebre
Precio: 17.08
Ducha con rótula "Apolo" cuerpo latón une-en 12165 cromado anti calcáreo. Código EAN: 8428381012122
