# Caño mural baño fundido, serie GE2 de Genebre. Cromo - De Genebre

- Propiedad del archivo: CONSTRUNARIO
- Formato: FIEBDC-3/2012
- Programa: Construnario Versión 3.51
- Fecha de los precios: 15/11/2024
- Divisa: EUR

**GEN1667 45** u Caño mural baño fundido, serie GE2 de Genebre. Cromo - De Genebre
Precio: 43.46
Caño mural baño fundido, serie GE2 de Genebre. Cromo 1) Realizado en latón según EN 1982. 2) Cromado según EN 248. 3) Atomizador plástico antical M24x1 con carcasa de latón cromado. 4) Caudal mínimo: 12 l/min (3 bar). 5) Temperatura máxima uso: 85 ºC. 6) Temp. máxi. recomendada: 65 ºC. 7) Presión máxima uso: 10 bar. 8) Presión mínima uso: 0,5 bar. 9) Presión recomendada: 1-5 bar. Caño pared baño Serie GE2. Código EAN: 8428381500131
