# Caño mural baño cilíndrico, referencia 1668 41 de la serie Oslo Black de Genebre - De Genebre

- Propiedad del archivo: CONSTRUNARIO
- Formato: FIEBDC-3/2012
- Programa: Construnario Versión 3.51
- Fecha de los precios: 02/07/2024
- Divisa: EUR

**GEN1668 41** u Caño mural baño cilíndrico, referencia 1668 41 de la serie Oslo Black de Genebre - De Genebre
Precio: 57.17
Caño mural baño cilíndrico acabado negro mate de alta calidad. Cuerpo y cobertor fabricados en latón CW617N. Dotado de conexiones estándar G ½”. Código EAN: 8434055328109
