# Caño pared techo Serie Tau - De Genebre

- Propiedad del archivo: CONSTRUNARIO
- Formato: FIEBDC-3/2012
- Programa: Construnario Versión 3.51
- Fecha de los precios: 02/07/2024
- Divisa: EUR

**GEN1668 45** u Caño pared techo Serie Tau - De Genebre
Precio: 38.57
Caño pared techo Serie Tau. Código EAN: 8428381553045
