# Columna pre lavado alta con monomando mezclador, referencia 1705 04 de Genebre - De Genebre

- Propiedad del archivo: CONSTRUNARIO
- Formato: FIEBDC-3/2012
- Programa: Construnario Versión 3.51
- Fecha de los precios: 02/07/2024
- Divisa: EUR

**GEN1705 04** u Columna pre lavado alta con monomando mezclador, referencia 1705 04 de Genebre - De Genebre
Precio: 465.85
Columna de cocina profesional con grifo mezclador monomando para instalar sobre encimera. Grifo con cartucho cerámico mezclador D40, conexiones flexibles y válvulas antirretorno. Incluye todos los elementos de fijación. Código EAN: 8428381529149
