# Columna pre-lavado monomando, referencia 1707 04 de Genebre. Con maneta gerontológica 1/2' - De Genebre

- Propiedad del archivo: CONSTRUNARIO
- Formato: FIEBDC-3/2012
- Programa: Construnario Versión 3.51
- Fecha de los precios: 02/07/2024
- Divisa: EUR

**GEN1707 04** u Columna pre-lavado monomando, referencia 1707 04 de Genebre. Con maneta gerontológica 1/2' - De Genebre
Precio: 530.12
Columna de cocina profesional con grifo mezclador monomando, maneta medical y caño giratorio para instalar sobre encimera. Grifo con cartucho cerámico mezclador D40, conexiones flexibles y válvulas antirretorno. Caño dotado de montura ¼ vuelta. Incluye todos los elementos de fijación. Código EAN: 8428381437277
