# 1712 08 Lavamanos INOX a pedal 1 1/2" - De Genebre

- Propiedad del archivo: CONSTRUNARIO
- Formato: FIEBDC-3/2012
- Programa: Construnario Versión 3.51
- Fecha de los precios: 02/07/2024
- Divisa: EUR

**GEN1712 08** u 1712 08 Lavamanos INOX a pedal 1 1/2" - De Genebre
Precio: 992.67
Lavamanos industrial inoxidable mural con jabonera y pulsador a pedal. Código EAN: 8428381555605
