# Columna prelavado alta con grifo vertical, referencia 1713 04 de Genebre - De Genebre

- Propiedad del archivo: CONSTRUNARIO
- Formato: FIEBDC-3/2012
- Programa: Construnario Versión 3.51
- Fecha de los precios: 02/07/2024
- Divisa: EUR

**GEN1713 04** u Columna prelavado alta con grifo vertical, referencia 1713 04 de Genebre - De Genebre
Precio: 369.13
Columna de cocina profesional con grifo vertical para instalar sobre encimera. Grifo con montura cerámica ¼ de vuelta y filtro plástico antipartículas. Incluye todos los elementos de fijación. Código EAN: 8428381437321
