# Grifo gran cocina giratorio de Genebre. Con ducha extraíble - De Genebre

- Propiedad del archivo: CONSTRUNARIO
- Formato: FIEBDC-3/2012
- Programa: Construnario Versión 3.51
- Fecha de los precios: 21/11/2024
- Divisa: EUR

**GEN1715 04** u Grifo gran cocina giratorio de Genebre. Con ducha extraíble - De Genebre
Precio: 542.41
Grifo gran cocina giratorio de Genebre. Con ducha extraíble 1) Tubo D25 mm acero inoxidable pulido AISI 304 2) Mango de ducha y base realizados en latón según UNE-EN 1982. 3) Cromado según EN 248. 4) Tubo giratorio 180º 5) Conexión estándar G ½. 6) Ducha extraoble con salida de 2 posiciones (ducha y pre-lavado) y mango de tecnopolímero antiescaldamiento. 7) Caudal mínimo: 12 l/min (3 bar). 8) Temperatura máxima uso: 85 ºC. 9) Temp. máxi. recomendada: 65 ºC. 10) Presión máxima uso: 10 bar. 11) Presión mínima uso: 0,5 bar. 12) Presión recomendada: 1-5 bar. Grifo prelavado giratorio profesional con ducha extraíble para instalar sobre la encimera. Dotado de un muelle de acero inoxidable AISI 304 cromado. Rotación de 180°. Barra y soporte en acero inoxidable AISI 304. Ducha en latón CW617N cromados según EN 248. Provisto de un flexo de acero inoxidable. Ducha con diseño ergonómico, cierre automático y doble posición de spray (concentrado y ducha). Incluye todos los elementos de fijación. Código EAN: 8428381255628
