# 1718 Caño fregadera con florón Ø50 1/2" - De Genebre

- Propiedad del archivo: CONSTRUNARIO
- Formato: FIEBDC-3/2012
- Programa: Construnario Versión 3.51
- Fecha de los precios: 02/07/2024
- Divisa: EUR

**GEN1718 04** u 1718 Caño fregadera con florón Ø50 1/2" - De Genebre
Precio: 47.75
Caño fregadera con florón Ø50 1/2" Código EAN: 8428381137351
