# 1719 Caño alto fregadera con florón Ø 1/2" - De Genebre

- Propiedad del archivo: CONSTRUNARIO
- Formato: FIEBDC-3/2012
- Programa: Construnario Versión 3.51
- Fecha de los precios: 02/07/2024
- Divisa: EUR

**GEN1719 04** u 1719 Caño alto fregadera con florón Ø 1/2" - De Genebre
Precio: 83.25
Caño alto fregadera con florón Ø 1/2" Código EAN: 8428381137368
