# Lava-ojos con apertura manual por palanca de Genebre. 1 1/4" - De Genebre

- Propiedad del archivo: CONSTRUNARIO
- Formato: FIEBDC-3/2012
- Programa: Construnario Versión 3.51
- Fecha de los precios: 21/11/2024
- Divisa: EUR

**GEN1722 07** u Lava-ojos con apertura manual por palanca de Genebre. 1 1/4" - De Genebre
Precio: 780.36
Lava-ojos con apertura manual por palanca de Genebre. 1 1/4" 1. Lavaojos de emergencia con recogedor en ABS de alta resistencia 2. Soporte fabricado en acero inoxidable AISI 304 3. Acabado pintura epoxi amarilla emergencia 4. Dos rociadores de agua aireada a baja presión 5. Reductor de caudal automático para obtener un suministro constante de 11 l/min con presiones entre 1 y 9 bar 6. Apertura manual por palanca accionamiento Lava- ojos con apertura manual por palanca, con reductor de caudal automático 11 l/min. Presión de 1 a 9 bar. Código EAN: 8428381555636
