# Set columna fija con kit, referencia 1744 41 de la serie Oslo Black de Genebre - De Genebre

- Propiedad del archivo: CONSTRUNARIO
- Formato: FIEBDC-3/2012
- Programa: Construnario Versión 3.51
- Fecha de los precios: 02/07/2024
- Divisa: EUR

**GEN1744 41** u Set columna fija con kit, referencia 1744 41 de la serie Oslo Black de Genebre - De Genebre
Precio: 549.13
Set de columna para ducha, con rociador orientable, mango de ducha con 3 funciones, soporte de ducha deslizante y orientable y flexo de ducha de 1.5 metros en acero inoxidable acabado negro mate y un flexo de 0.6 metros para conexión al grifo. Esta referencia se sirve en un Palet Box con 4 unidades. Código EAN: 8434055328055
