# Conjunto Kenjo, barra, flexo y ducha 3 jets (caja) - De Genebre

- Propiedad del archivo: CONSTRUNARIO
- Formato: FIEBDC-3/2012
- Programa: Construnario Versión 3.51
- Fecha de los precios: 02/07/2024
- Divisa: EUR

**GEN1747 45** u Conjunto Kenjo, barra, flexo y ducha 3 jets (caja) - De Genebre
Precio: 92.43
Conjunto Kenjo, barra, flexo y ducha 3 jets (caja). Código EAN: 8428381553304
