# Conjunto Tau, barra, flexo y ducha 5 jets de Genebre. Cromado - De Genebre

- Propiedad del archivo: CONSTRUNARIO
- Formato: FIEBDC-3/2012
- Programa: Construnario Versión 3.51
- Fecha de los precios: 23/10/2024
- Divisa: EUR

**GEN1748 45** u Conjunto Tau, barra, flexo y ducha 5 jets de Genebre. Cromado - De Genebre
Precio: 91.83
Conjunto Tau, barra, flexo y ducha 5 jets de Genebre. Cromado 1) Soporte y florones realizados en ABS cromado. 2) Barra fabricada en acero inoxidable cromado. 3) Soporte deslizante y orientable. 4) Suministrada con flexo de ducha de acero inoxidable de 1,7 m y mango de ducha con 5 jets anticalcáreos Conjunto Tau, barra, flexo y ducha 5 jets (caja). Código EAN: 8428381552987
