# Barra fija derecha w.c., bidé y lavabo de Genebre - De Genebre

- Propiedad del archivo: CONSTRUNARIO
- Formato: FIEBDC-3/2012
- Programa: Construnario Versión 3.51
- Fecha de los precios: 21/11/2024
- Divisa: EUR

**GEN1753 00** u Barra fija derecha w.c., bidé y lavabo de Genebre - De Genebre
Precio: 159.16
Barra fija derecha w.c., bidé y lavabo de Genebre 1) Soporte y brazo en acero inoxidable según AISI 304. 2) Acabado pulido Barra fija derecha para WC, bidé y lavabo para instalar en pared. Fabricada en acero inoxidable AISI 304 satinado. Incluye todos los elementos de fijación. Código EAN: 8428381439165
