# 1756 Barra vertical horizontal izquierda - De Genebre

- Propiedad del archivo: CONSTRUNARIO
- Formato: FIEBDC-3/2012
- Programa: Construnario Versión 3.51
- Fecha de los precios: 02/07/2024
- Divisa: EUR

**GEN1756 00** u 1756 Barra vertical horizontal izquierda - De Genebre
Precio: 241.19
Barra vertical horizontal izquierda, para duchas y bañeras. Código EAN: 8428381139195
