# 1762 Barra fija ángulo 90º derecha W.C. bidé y lavabo - De Genebre

- Propiedad del archivo: CONSTRUNARIO
- Formato: FIEBDC-3/2012
- Programa: Construnario Versión 3.51
- Fecha de los precios: 02/07/2024
- Divisa: EUR

**GEN1762 00** u 1762 Barra fija ángulo 90º derecha W.C. bidé y lavabo - De Genebre
Precio: 125.49
Barra fija ángulo 90º derecha W.C. bidé y lavabo Código EAN: 8428381439233
