# 1764 Barra fija suelo pared W.C. bidé, lavabo, bañera y asientos - De Genebre

- Propiedad del archivo: CONSTRUNARIO
- Formato: FIEBDC-3/2012
- Programa: Construnario Versión 3.51
- Fecha de los precios: 28/06/2024
- Divisa: EUR

**GEN1764 00** u 1764 Barra fija suelo pared W.C. bidé, lavabo, bañera y asientos - De Genebre
Precio: 115.08
Barra fija suelo pared W.C. bidé, lavabo, bañera y asientos Código EAN: 8428381139256
