# 1766 Barra fija lateral derecha bidé, ducha y bañera - De Genebre

- Propiedad del archivo: CONSTRUNARIO
- Formato: FIEBDC-3/2012
- Programa: Construnario Versión 3.51
- Fecha de los precios: 02/07/2024
- Divisa: EUR

**GEN1766 00** u 1766 Barra fija lateral derecha bidé, ducha y bañera - De Genebre
Precio: 54.48
Barra fija lateral derecha bidé, ducha y bañera Código EAN: 8428381439264
