# 1772 Barra fija para bañeras - De Genebre

- Propiedad del archivo: CONSTRUNARIO
- Formato: FIEBDC-3/2012
- Programa: Construnario Versión 3.51
- Fecha de los precios: 02/07/2024
- Divisa: EUR

**GEN1772 00** u 1772 Barra fija para bañeras - De Genebre
Precio: 47.75
GENEBRE 1772 Barra fija para bañeras. INOX pulido brillante 30 cm. Ø30 Código EAN: 8428381439288
