# Soporte de ducha cilindrico con toma 1/2", referencia 1946 41 de la serie Oslo Black de Genebre - De Genebre

- Propiedad del archivo: CONSTRUNARIO
- Formato: FIEBDC-3/2012
- Programa: Construnario Versión 3.51
- Fecha de los precios: 02/07/2024
- Divisa: EUR

**GEN1946 41** u Soporte de ducha cilindrico con toma 1/2", referencia 1946 41 de la serie Oslo Black de Genebre - De Genebre
Precio: 29.01
Soporte de ducha cilíndrico con toma fabricado en latón CW617N acabado en negro mate. Conexión estándar G1/2”. Diseño contundente y compacto, que fusiona la elegancia y la tecnología en los más altos estándares de calidad. Código EAN: 8434055319046
