# Válvula de esfera paso reducido inox de la serie 2001, referencia 2001 03 de Genebre. 1 pieza 3/8 - De Genebre

- Propiedad del archivo: CONSTRUNARIO
- Formato: FIEBDC-3/2012
- Programa: Construnario Versión 3.51
- Fecha de los precios: 28/06/2024
- Divisa: EUR

**GEN2001 03** u Válvula de esfera paso reducido inox de la serie 2001, referencia 2001 03 de Genebre. 1 pieza 3/8 - De Genebre
Precio: 19.34
Válvula de esfera paso reducido inox de la serie 2001, referencia 2001 03 de Genebre. 1 pieza 3/8 1. Válvula de bola monocuerpo. 2. Extremos roscados según ISO 7-1 (EN 10226-1). 3. Paso reducido. 4. Construcción en acero Inox 1.4408 (CF8M). 5. Pulido Exterior. 6. Presión de trabajo máxima 63 bar. 7. Temperatura de trabajo –25 ºC + 180 ºC. Válvula esfera paso reducido 1 pieza. Construcción AISI 316 pulido asientos ptfe+fv. Extremos rosca gas din 2999. Pn 63. temp. -25ºC 180ºC. Mando manual por palanca medida 3/8". Código EAN: 8428381002000
