# Válvula de esfera paso reducido , referencia 2002 07 de Genebre. 1 pieza NPT 1 1/4 - De Genebre

- Propiedad del archivo: CONSTRUNARIO
- Formato: FIEBDC-3/2012
- Programa: Construnario Versión 3.51
- Fecha de los precios: 28/06/2024
- Divisa: EUR

**GEN2002 07** u Válvula de esfera paso reducido , referencia 2002 07 de Genebre. 1 pieza NPT 1 1/4 - De Genebre
Precio: 35.60
Válvula esfera paso reducido 1 pieza rosca npt AISI b2.1. Construcción acero inox cf8m(316) microfusión. Asientos ptfe+fv. Pn 63. Temp. -25ºC +180ºC. Mando manual por palanca 1 1/4". Código EAN: 8428381168560
