# Válvula de esfera paso reducido, serie 2002 de Genebre. 1 pieza NPT 2 - De Genebre

- Propiedad del archivo: CONSTRUNARIO
- Formato: FIEBDC-3/2012
- Programa: Construnario Versión 3.51
- Fecha de los precios: 17/07/2024
- Divisa: EUR

**GEN2002 09** u Válvula de esfera paso reducido, serie 2002 de Genebre. 1 pieza NPT 2 - De Genebre
Precio: 69.05
Válvula de esfera paso reducido, serie 2002 de Genebre. 1 pieza NPT 2 Rosca NPT ASME B1.20.1 Const. acero inox CF8M (316) Microfusión. Asientos: PTFE. PN 63. Temp. -25ºC +180ºC. Mando manual por palanca con sistema de bloqueo. Válvula esfera paso reducido 1 pieza rosca npt AISI b2.1. Construcción acero inox cf8m(316) microfusión. Asientos ptfe+fv. Pn 63. Temp. -25ºC +180ºC. Mando manual por palanca 2". Código EAN: 8428381468592
