# Válvula de esfera paso reducido, serie 2004 de Genebre. 1 pieza rosca gas DIN NPT 3/8 - De Genebre

- Propiedad del archivo: CONSTRUNARIO
- Formato: FIEBDC-3/2012
- Programa: Construnario Versión 3.51
- Fecha de los precios: 17/07/2024
- Divisa: EUR

**GEN2004 03** u Válvula de esfera paso reducido, serie 2004 de Genebre. 1 pieza rosca gas DIN NPT 3/8 - De Genebre
Precio: 12.36
Válvula de esfera paso reducido, serie 2004 de Genebre. 1 pieza rosca gas DIN NPT 3/8 1. Válvula de bola monocuerpo. 2. Extremos roscados según ISO 7-1 (EN 10226-1). 3. Paso reducido. 4. Construcción en Acero Inox. 1.4408 (CF8M). 5. Presión de trabajo máxima 63 bar. 6. Temperatura de trabajo –25 ºC + 180 ºC. 7. Con dispositivo de bloqueo. Rosca gas ISO 7-1 (EN 10226-1). Const. acero inox CF8M (316) Microfusión. Asientos: PTFE. PN 63. Temp. -25ºC +180ºC. Mando manual por palanca. Código EAN: 8428381175742
