# Válvula de esfera hexagonal, serie 2005 de Genebre. 1 pieza M-H 3/8 - De Genebre

- Propiedad del archivo: CONSTRUNARIO
- Formato: FIEBDC-3/2012
- Programa: Construnario Versión 3.51
- Fecha de los precios: 17/07/2024
- Divisa: EUR

**GEN2005 03** u Válvula de esfera hexagonal, serie 2005 de Genebre. 1 pieza M-H 3/8 - De Genebre
Precio: 16.81
Válvula de esfera hexagonal, serie 2005 de Genebre. 1 pieza M-H 3/8 1. Válvula de bola monocuerpo. 2. Extremos roscados M-H según ISO 7-1 (EN 10226-1). 3. Paso reducido. 4. Construcción en acero Inox 1.4408 (CF8M). 5. Pulido exterior. 6. Maneta de Aluminio pintado. 7. Presión de trabajo máxima 63 bar. 8. Temperatura de trabajo –25 ºC +180 ºC. Const: AISI 316 pulido - asientos PTFE Extremos rosca gas M - H ISO 7-1 (EN 10226-1). PN 63. Temp. -25ºc + 180ºc. Mando manual. Código EAN: 8428381002086
