# Válvula de esfera hexagonal, serie 2006 de Genebre. 1 pieza H-H 3/4 - De Genebre

- Propiedad del archivo: CONSTRUNARIO
- Formato: FIEBDC-3/2012
- Programa: Construnario Versión 3.51
- Fecha de los precios: 17/07/2024
- Divisa: EUR

**GEN2006 05** u Válvula de esfera hexagonal, serie 2006 de Genebre. 1 pieza H-H 3/4 - De Genebre
Precio: 22.46
Válvula de esfera hexagonal, serie 2006 de Genebre. 1 pieza H-H 3/4 1. Válvula de bola monocuerpo. 2. Extremos roscados H-H según ISO 7-1 (EN 10226-1). 3. Paso reducido. 4. Construcción en acero Inox. 1.4408 (CF8M). 5. Pulido exterior. 6. Maneta de Aluminio pintado. 7. Presión de trabajo máxima 63 bar. 8. Temperatura de trabajo –25 ºC + 180 ºC. Const: AISI 316 pulido - Asientos PTFE Extremos rosca gas ISO 7-1 (EN 10226-1). PN 63 PN-63. Temp. -25ºC +180ºC. Mando manual. Código EAN: 8428381175841
