# Válvula de esfera paso total, alta presión, serie 2007 02 de Genebre. 1/4'' - De Genebre

- Propiedad del archivo: CONSTRUNARIO
- Formato: FIEBDC-3/2012
- Programa: Construnario Versión 3.51
- Fecha de los precios: 18/07/2024
- Divisa: EUR

**GEN2007 02** u Válvula de esfera paso total, alta presión, serie 2007 02 de Genebre. 1/4'' - De Genebre
Precio: 67.23
Válvula de esfera paso total, alta presión, serie 2007 02 de Genebre. 1/4'' 1. Válvula de Esfera Alta Presión. 2. Construcción en Acero al Carbono ASTM A105. 3. Extremos rosca gas (BSP) hembra según ISO 228/1. 4. Material de asientos PEEK. 5. Dispositivo anti-estático. 6. Presión máxima de trabajo 255 bar / 3700 PSI. (ASME B16.34 Clase 1500) 7. Temperatura de trabajo -30 ºC +250 ºC Const.: acero al carbono ASTM A105. Esfera y eje inoxidable 304. Asientos PEEK. Serie 1500 (255 bar) – Temp. -30ºC +250ºC. Código EAN: 8428381286745
