# Válvula de esfera paso total, referencia 2007N 06 de Genebre. Alta presión. Acero al carbono. Serie 1500 NPT 1 - De Genebre

- Propiedad del archivo: CONSTRUNARIO
- Formato: FIEBDC-3/2012
- Programa: Construnario Versión 3.51
- Fecha de los precios: 28/06/2024
- Divisa: EUR

**GEN2007N 06** u Válvula de esfera paso total, referencia 2007N 06 de Genebre. Alta presión. Acero al carbono. Serie 1500 NPT 1 - De Genebre
Precio: 156.68
- Rosca NPT. Acero al carbono ASTM A105. Esfera y eje inoxidable 304. Asientos PEEK. Serie 1500 (225 bar). - Precios a consultar. Código EAN: 8428381286844
