# Válvula de esfera paso estándar, serie 2008 de Genebre. 2 piezas. 1'' - De Genebre

- Propiedad del archivo: CONSTRUNARIO
- Formato: FIEBDC-3/2012
- Programa: Construnario Versión 3.51
- Fecha de los precios: 23/07/2024
- Divisa: EUR

**GEN2008 06** u Válvula de esfera paso estándar, serie 2008 de Genebre. 2 piezas. 1'' - De Genebre
Precio: 57.26
Válvula de esfera paso estándar, serie 2008 de Genebre. 2 piezas. 1'' 1. Válvula esfera paso reducido 2 piezas 2. Extremos roscados según ISO 7-1 (EN 10226-1). 3. Construcción en Inox. 1.4408 (CF8M). 4. Asientos PTFE + 15 % F.V. 5. Vástago inexpulsable. 6. Sistema de bloqueo de seguridad. 7. Presión de trabajo máxima 140 bar. 8. Temperatura de trabajo –25 ºC + 180 ºC. Const.: acero inox. CF8M (316) microfusión. Juntas y asientos: PTFE+FV extremos: rosca gas ISO 7-1 (EN 10226-1). PN 140 temp. -25ºC +180ºC. Mando manual por palanca con sistema de bloqueo. Código EAN: 8428381060901
