# Válvula de esfera paso total, referencia 2010 03 de Genebre. Inox 2 piezas M-H palomilla 3/8 - De Genebre

- Propiedad del archivo: CONSTRUNARIO
- Formato: FIEBDC-3/2012
- Programa: Construnario Versión 3.51
- Fecha de los precios: 28/06/2024
- Divisa: EUR

**GEN2010 03** u Válvula de esfera paso total, referencia 2010 03 de Genebre. Inox 2 piezas M-H palomilla 3/8 - De Genebre
Precio: 18.51
Válvula esfera paso total 2 piezas. Construcción acero inox. cf8m (316) microfusión. Extremos m-h rosca gas din 2999. Asientos ptfe+15%fv. Tórica eje vitón. pn 63. temp. -25ºC +180ºC. Mando manual por palomilla 3/8". Código EAN: 8428381002406
