# Válvula de esfera paso total, serie 2011 de Genebre. Inoxidable, 2 piezas I304, 1/2 - De Genebre

- Propiedad del archivo: CONSTRUNARIO
- Formato: FIEBDC-3/2012
- Programa: Construnario Versión 3.51
- Fecha de los precios: 23/07/2024
- Divisa: EUR

**GEN2011 04** u Válvula de esfera paso total, serie 2011 de Genebre. Inoxidable, 2 piezas I304, 1/2 - De Genebre
Precio: 12.60
Válvula de esfera paso total, serie 2011 de Genebre. Inoxidable, 2 piezas I304, 1/2 1. Válvula esfera paso total 2 piezas 2. Extremos roscados según ISO 7-1 (EN 10226-1). 3. Construcción en acero Inox 1.4308 (CF8). 4. Asientos PTFE + 15 % F.V. 5. Vástago inexpulsable. 6. Tórica en el eje de FKM (Viton). 7. Juntas del eje PTFE . 8. Sistema de bloqueo. 9. Presión de trabajo máxima 40 bar. 10. Temperatura de trabajo –25 ºC + 180 ºC. Const.: acero inox. CF8 (304) microfusión. Extremos: rosca gas ISO 7-1 (EN 10226-1). Asientos: PTFE + 15% FV. Tórica eje Viton. PN 40, Temp: -25ºC +180ºC. Mando manual por palanca con sistema de bloqueo (NC). Código EAN: 8428381281511
