# Válvula esfera paso total, serie 2013 de Genebre. 2 piezas 3/8 - De Genebre

- Propiedad del archivo: CONSTRUNARIO
- Formato: FIEBDC-3/2012
- Programa: Construnario Versión 3.51
- Fecha de los precios: 09/10/2024
- Divisa: EUR

**GEN201303** u Válvula esfera paso total, serie 2013 de Genebre. 2 piezas 3/8 - De Genebre
Precio: 18.81
Válvula esfera paso total, serie 2013 de Genebre. 2 piezas 3/8 1. Válvula esfera paso total 2 piezas 2. Extremos roscados ISO 7-1 (EN 10226-1) M – H. 3. Construcción en acero inoxidable 1.4408 (CF8M) 4. Asientos PTFE + 15 % F.V. 5. Vástago inexpulsable. 6. Tórica en el eje de FPM (Viton). 7. Juntas del eje PTFE . 8. Sistema de bloqueo. 9. Presión de trabajo máxima 63 bar. 10. Temperatura de trabajo –25 ºC + 180 ºC. Construcción: acero inox. CF8M (316) microfusión. Extremos: M-H rosca gas ISO 7-1 (EN 10226-1). Asientos: PTFE + 15% FV. Tórica eje Viton. PN 63, Temperatura: -25ºC +180ºC. Mando manual por palanca con sistema de bloqueo. Código EAN: 8434055002313
