# Válvula de esfera paso total, serie 2014 de Genebre. Inox 2 piezas 3/8 - De Genebre

- Propiedad del archivo: CONSTRUNARIO
- Formato: FIEBDC-3/2012
- Programa: Construnario Versión 3.51
- Fecha de los precios: 23/07/2024
- Divisa: EUR

**GEN2014 03** u Válvula de esfera paso total, serie 2014 de Genebre. Inox 2 piezas 3/8 - De Genebre
Precio: 17.92
Válvula de esfera paso total, serie 2014 de Genebre. Inox 2 piezas 3/8 1. Válvula esfera paso total 2 piezas. 2. Extremos roscados según ISO 7-1 (EN 10226-1). 3. Construcción en acero inoxidable 1.4408 (CF8M) 4. Asientos PTFE + 15 % F.V. 5. Vástago inexpulsable. 6. Tórica en el eje de FPM (Viton). 7. Juntas del eje PTFE . 8. Sistema de bloqueo. 9. Presión de trabajo máxima 63 bar. 10. Temperatura de trabajo –25 ºC + 180 ºC. Const. acero inox. CF8M (316) microfusión. Extremos: rosca gas ISO 7-1 (EN 10226-1). Juntas y asiento: PTFE + 15% FV tórica eje vitón PN 63, Temp: -25ºC + 180ºC. Mando manual por palanca con sistema de bloqueo. Código EAN: 8428381207344
