# Válvula de esfera paso total, referencia 2014 04 de Genebre. Inox 2 piezas 1/2 - De Genebre

- Propiedad del archivo: CONSTRUNARIO
- Formato: FIEBDC-3/2012
- Programa: Construnario Versión 3.51
- Fecha de los precios: 28/06/2024
- Divisa: EUR

**GEN2014 04** u Válvula de esfera paso total, referencia 2014 04 de Genebre. Inox 2 piezas 1/2 - De Genebre
Precio: 18.88
Válvula de esfera paso total, referencia 2014 04 de Genebre. Inox 2 piezas 1/2 1. Válvula esfera paso total 2 piezas. 2. Extremos roscados según ISO 7-1 (EN 10226-1). 3. Construcción en acero inoxidable 1.4408 (CF8M) 4. Asientos PTFE + 15 % F.V. 5. Vástago inexpulsable. 6. Tórica en el eje de FPM (Viton). 7. Juntas del eje PTFE . 8. Sistema de bloqueo. 9. Presión de trabajo máxima 63 bar. 10. Temperatura de trabajo –25 ºC + 180 ºC Válvula esfera paso total 2 piezas. Construcción acero inox. cf 8m s (316) microfusión. Extremos rosca npt. Juntas y asiento ptfe+15%fv. Tórica eje vitón pn 63. temp. -25ºC + 180ºC. Mando manual por palanca con sistema de bloqueo 1/2". Código EAN: 8428381207351
